# Natürliche Designbeläge
Leistungsbeschreibung (GAEB 90, DA81)
Vergabenummer: 1
Währung: EUR

## Natürliche Designbeläge
Datum: 30.01.18

**1.1 Impressa**
Designplanke in Anlehnung an EN 16511,  Weichmacher,
Synthesekautschuk und PVC frei,
Trägerschicht aus natürlichen nachwachsenden
Rohstoffen, CO2 - neutrale Herstellung Cradle to Gate,
entspricht den Anforderungen des Blauen Engel,
PUR Oberflächenvergütung,
Unterschicht  PET-Gewebe.

Einstufung DIN EN ISO 10874  Klasse 33 (gewerblicher
Bereich, starke Beanspruchung),
antistatisch, Aufladungsspannung im Begehversuch gemäß
DIN EN 1815  max. 2 kV,
Trittschallverbesserungsmaß  EN ISO 10140-3 / EN ISO
717-2  ca. 5 dB,
geeignet für Stuhlrollen DIN EN 12529 Typ W,
Brandverhaltensklasse DIN EN 13501-1  Cfl-s1,
Bewertungsgruppe Rutschgefahr R 10 gemäß BGR 181,
entspricht den Anforderungen des Blauen Engel

Art der Nutzung  geeignet für Warmwasser-
Fußbodenheizung,

Dicke 2,5 mm,
in Planken, 100 x 25 cm,
Oberfläche matt, mit Druckdesign in Holzoptik,
Wegen Farbkonzept Farbton nach NCS-Farbcode .......,NCS
Farbcode des Belages eintragen
Wegen Beleuchtungskonzept geforderter
Lichtreflexionswert  ......, Angabe LRW des
Bodenbelages

auf vollflächig gespachtelten Untergrund kleben,
Belag, Hersteller/Typ
 'Forbo Impressa' oder gleichwertig,
Belag, Hersteller/Typ

'......................................................
'
vom Bieter einzutragen,
Klebstoff, Hersteller/Typ
'geeigneter Dispersionsklebstoff nach
Herstellerangabe',
Klebstoff, Hersteller/Typ
'...............'
vom Bieter einzutragen.
Abrechnungseinheit: m²

USt %: 19,00
