# Modul´up compact
Leistungsbeschreibung (GAEB 90, DA81)
Vergabenummer: 1
Währung: EUR

## Modul´up
Datum: 23.01.25

### Bereich 2 Modul´up compact

**2.1 Modul´up compact**
Bodenbelag aus PVC, DIN EN 10582, heterogen,
Phthalatfrei,
mit PUR Oberflächenvergütung,
Einstufung DIN EN ISO 10874  Klasse 34 (gewerblicher
Bereich, sehr starke Beanspruchung),
antistatisch, Aufladungsspannung im Begehversuch DIN EN
1815 max. 2kV,
Trittschallverbesserungsmaß  EN ISO 10140-3  4 dB,
geeignet für Stuhlrollen DIN EN 12529 Typ W,
Brandverhaltensklasse DIN EN 13501-1  Bfl-s1,
Bewertungsgruppe Rutschgefahr R 10 gemäß BGR 181,

Art der Nutzung  geeignet für Warmwasser-
Fußbodenheizung,
Dicke  2,0 mm,
Nutzschichtdicke 0,70 mm,

in Bahnen, Bahnenbreite 200 cm,
mit Druckdessin, in Holzoptik,  Beton und Steinoptik,
uni

Oberfläche glatt,

Wegen Farbkonzept Dessin  ......, Dessinnummer des
Belages eintragen

Lose auf vollflächig gespachtelten Untergrund verlegen,
Belag, Hersteller/Typ
 'Forbo Modul´up compact' oder gleichwertig,
Belag, Hersteller/Typ

'......................................................
'
vom Bieter einzutragen,

Abrechnungseinheit: m²

Verschweißen des Bodenbelages aus PVC, heterogen, mit
belagkonformer Schweißschnur,
Farbton dem Bodenbelag angepasst.

Abrechnungseinheit: m

Hersteller / Typ
 'Forbo Schweißschnur' oder gleichwertig,
Hersteller / Typ
 '...............'
vom Bieter einzutragen.

Abrechnungseinheit: m

**2.2 Modul´up 19 dB**
Bodenbelag aus PVC, Unterschicht aus PVC-Schaumstoff
DIN EN 651 / DIN EN ISO 11638, heterogen, mit
dimensionsstabilem Glasvliesträger, Phthalatfrei,
mit PUR Oberflächenvergütung,
Einstufung DIN EN ISO 10874  Klasse 34 (gewerblicher
Bereich, sehr starke Beanspruchung),
antistatisch, Aufladungsspannung im Begehversuch DIN EN
1815 max. 2kV,
Trittschallverbesserungsmaß  EN ISO 10140-3  19 dB,
geeignet für Stuhlrollen DIN EN 12529 Typ W,
Brandverhaltensklasse DIN EN 13501-1  Bfl-s1,
Bewertungsgruppe Rutschgefahr R 10 gemäß BGR 181,

Art der Nutzung  geeignet für Warmwasser-
Fußbodenheizung,
Dicke  3,45 mm,
Nutzschichtdicke 0,70 mm,

in Bahnen, Bahnenbreite 200 cm,
mit Druckdessin,

Oberfläche glatt,

Wegen Farbkonzept Dessin  ......, Dessinnummer des
Belages eintragen
Wegen Beleuchtungskonzept geforderter
Lichtreflexionswert  ......, Angabe LRW des
Bodenbelages

Lose auf vollflächig gespachtelten Untergrund verlegen,
Belag, Hersteller/Typ
 'Forbo Modul´up 19 dB' oder gleichwertig,
Belag, Hersteller/Typ

'......................................................
'
vom Bieter einzutragen,

Abrechnungseinheit: m²

Verschweißen des Bodenbelages aus PVC, heterogen, mit
belagkonformer Schweißschnur,
Farbton dem Bodenbelag angepasst.

Abrechnungseinheit: m

Hersteller / Typ
 'Forbo Schweißschnur' oder gleichwertig,
Hersteller / Typ
 '...............'
vom Bieter einzutragen.

Abrechnungseinheit: m

22.01.2025

USt %: 19,00
