# Decibel
Leistungsbeschreibung (GAEB 90, DA81)
Vergabenummer: 1
Währung: EUR

## Leistungsverzeichnis
Datum: 05.02.26

### Bereich 1 Bodenbelag Verbundlinoleum 3,5mm

**1.1 Decibel 3,5mm**
Bodenbelag aus Verbundlinoleum mit Träger aus Schaum
DIN EN 686, mit werkseitiger Oberflächenvergütung,
Topshield Pro, in mehreren Schichten aufgetragen und
mehrfach ausgehärtet,
CO2 - neutrale Linoleum Herstellung Cradle to Gate,
Einstufung DIN  EN ISO 10874  Klasse 33 (gewerblicher
Bereich, starke Beanspruchung),
antistatisch, Aufladungsspannung im Begehversuch gemäß
DIN EN 1815  max. 2 kV,
Trittschallverbesserungsmaß  EN ISO 10140-3 / EN ISO
717-2  19 dB,
geeignet für Stuhlrollen DIN EN 12529 Typ W,
Brandverhaltensklasse DIN EN 13501-1  Cfl-s1,
Bewertungsgruppe Rutschgefahr R 9 gemäß BGR 181,
beständig gegen Öle, Fette und Zigarettenglut,
Art der Nutzung  geeignet für Warmwasser-
Fußbodenheizung,

Dicke 3,5 mm,
in Bahnen, Bahnenbreite 200 cm,
Oberfläche glatt, marmoriert, bei Marmoleum Real
Decibel
Oberfläche glatt, fein marmoriert, Einzelfarben in
feiner Abstufung,  bei Marmoleum Fresco Decibel
Oberfläche glatt, einfarbige Flächenwirkung, feine
Musterung, Betonoptik,  bei Marmoleum Concrete Decibel
Oberfläche glatt, jaspiert,, bei Striato Decibel
Wegen Farbkonzept Farbton nach NCS-Farbcode .......,NCS
Farbcode des Belages eintragen
Wegen Beleuchtungskonzept geforderter
Lichtreflexionswert  ......, Angabe LRW des
Bodenbelages

auf vollflächig gespachtelten Untergrund kleben,
Belag, Hersteller/Typ
 'Forbo Marmoleum Decibel 3,5 mm' oder gleichwertig,
Belag, Hersteller/Typ

'......................................................
'
vom Bieter einzutragen,
Klebstoff, Hersteller/Typ
'geeigneter Dispersionsklebstoff nach
Herstellerangabe',
Klebstoff, Hersteller/Typ
'...............'
vom Bieter einzutragen.
Abrechnungseinheit: m²
Verfugen des Bodenbelages aus Linoleum,
Bahnenbreite 200 cm, mit Schmelzdraht, dem Bodenbelag
angepasst,

Hersteller / Typ
 'Forbo Marmoweld' oder gleichwertig,
Hersteller / Typ
 '...............'
vom Bieter einzutragen.
Abrechnungseinheit: m
Menge: 0,000 m2

USt %: 19,00
