# Colorex Colour
Leistungsbeschreibung (GAEB 90, DA81)
Währung: EUR

## Sarlon
Datum: 10.02.26

### Bereich 1 Sarlon

**1.1 Sarlon 15 dB**
Bodenbelag aus PVC, Unterschicht aus PVC-Schaumstoff
DIN EN 651 / DIN EN ISO 11638, heterogen, mit
dimensionsstabilem Glasvliesträger,
Wegen Planung eines nachhaltigen Gebäudes: Zum
Vergleich mit anderen Bauprodukten müssen die
Umweltdaten des Bodenbelages für den gesamten
Lebenszyklus mittels gültiger EPD nachgewiesen werden,
Einstufung DIN  EN ISO 10874  Klasse 34 (gewerblicher
Bereich, sehr starke Beanspruchung),
antistatisch, Aufladungsspannung im Begehversuch DIN EN
1815 max. 2kV,
Trittschallverbesserungsmaß  EN ISO 10140-3  ca. 15
dB,
geeignet für Stuhlrollen DIN EN 12529 Typ W,
Brandverhaltensklasse DIN EN 13501-1  Bfl-s1,
Bewertungsgruppe Rutschgefahr R 10 gemäß BGR 181, ASR
A1.5/1,2,
Art der Nutzung  geeignet für Warmwasser-
Fußbodenheizung,
Dicke  2,6 mm,
Nutzschichtdicke 0,7 mm,

in Bahnen, Bahnenbreite 200 cm,
mit Druckdessin,
Oberfläche glatt,
mit werkseitiger Oberflächenvergütung,

Wegen Farbkonzept Dessin .......,Dessin des Belages
eintragen

auf vollflächig gespachtelten Untergrund kleben,
Belag, Hersteller/Typ
 'Forbo Sarlon 15 dB' oder gleichwertig,

Belag, Hersteller/Typ

'......................................................
'
vom Bieter einzutragen,
Klebstoff, Hersteller/Typ
'Forbo Eurocol 644 Dispersionsklebstoff', oder
gleichwertig,
Klebstoff, Hersteller/Typ
'...............'
vom Bieter einzutragen.
Abrechnungseinheit: m²
Verschweißen des Bodenbelages aus PVC, heterogen, mit
belagkonformer Schweißschnur,
Farbton dem Bodenbelag angepasst.

Hersteller / Typ
 'Forbo Schweißschnur' oder gleichwertig,
Hersteller / Typ
 '...............'
vom Bieter einzutragen.
Abrechnungseinheit: m

**1.2 Sarlon 19 dB**
Bodenbelag aus PVC, Unterschicht aus PVC-Schaumstoff
DIN EN 651 / DIN EN ISO 11638, heterogen, mit
dimensionsstabilem Glasvliesträger,
Wegen Planung eines nachhaltigen Gebäudes: Zum
Vergleich mit anderen Bauprodukten müssen die
Umweltdaten des Bodenbelages für den gesamten
Lebenszyklus mittels gültiger EPD nachgewiesen werden,
Einstufung DIN  EN ISO 10874  Klasse 34 (gewerblicher
Bereich, sehr starke Beanspruchung),
antistatisch, Aufladungsspannung im Begehversuch DIN EN
1815 max. 2kV,
Trittschallverbesserungsmaß  EN ISO 10140-3  ca. 19
dB,
geeignet für Stuhlrollen DIN EN 12529 Typ W,
Brandverhaltensklasse DIN EN 13501-1  Bfl-s1,
Bewertungsgruppe Rutschgefahr R 10 gemäß BGR 181, ASR
A1.5/1,2,
Art der Nutzung  geeignet für Warmwasser-
Fußbodenheizung,
Dicke  3,4 mm,
Nutzschichtdicke 0,67 mm,

in Bahnen, Bahnenbreite 200 cm,
mit Druckdessin,
Oberfläche glatt,
mit werkseitiger Oberflächenvergütung,

Wegen Farbkonzept Dessin .......,Dessin des Belages
eintragen

auf vollflächig gespachtelten Untergrund kleben,
Belag, Hersteller/Typ
 'Forbo Sarlon 19 dB' oder gleichwertig,

Belag, Hersteller/Typ

'......................................................
'
vom Bieter einzutragen,
Klebstoff, Hersteller/Typ
'Forbo Eurocol 644 Dispersionsklebstoff', oder
gleichwertig,
Klebstoff, Hersteller/Typ
'...............'
vom Bieter einzutragen.
Abrechnungseinheit: m²
Verschweißen des Bodenbelages aus PVC, heterogen, mit
belagkonformer Schweißschnur,
Farbton dem Bodenbelag angepasst.

Hersteller / Typ
 'Forbo Schweißschnur' oder gleichwertig,
Hersteller / Typ
 '...............'
vom Bieter einzutragen.
Abrechnungseinheit: m

USt %: 19,00
